# RGZM - Museum für antike Schifffahrt
Angebotsaufforderung (GAEB 90, DA83)
Währung: EUR
Auftraggeber: Leibnitz-Zentrum für Archäologie

## Boden-/Schachtabdeckung Eingangsbereich
Datum: 21.08.26

### Gewerk 01 Boden-/Schachtabdeckung Eingangsbereich

*Hinweis*
Beschreibung der Baumaßnahme
Im Eingangs- bzw. Museumsbereich ist eine vorhandene
Bodenöffnung in einer Stahlbeton-Geschossdecke für den
Einbau einer neuen befüllbaren Boden-/Schachtabdeckung
umzubauen.
Die vorhandene Rohbauöffnung wird hierzu im Randbereich
umlaufend bewehrungserhaltend abgebrochen. Die
freigelegte Bestandsbewehrung ist entsprechend den
Vorgaben der Tragwerksplanung zu erhalten,
erforderlichenfalls zu schneiden und umzubiegen sowie
durch neue Bewehrung zu ergänzen. Anschließend wird die
erforderliche Öffnungsgeometrie eingeschalt und mit
Stahlbeton ergänzt.
Konstruktive Vorgaben gemäß Statik:
- Beton: C25/30
- neue Bewehrung: Betonstahl B500A
- Betondeckung: 20 mm
- Bewehrungsführung, Stabdurchmesser, Verankerungs- und
Übergreifungslängen sowie Bearbeitung der
Bestandsbewehrung gemäß beigefügter Tragwerksplanung.
Die endgültigen Rohbauabmessungen sind vor Ausführung
mit der freigegebenen Werkplanung der Schachtabdeckung
und der Tragwerksplanung abzugleichen.
Die Schachtabdeckung ist als Sonderanfertigung
herzustellen. Lage und Abmessungen sind auf das
vorhandene Fugen- und Verlegeraster des
Betonwerksteinbelags, Raster ca. 30 × 30 cm,
abzustimmen. Die Abdeckung ist so einzuordnen, dass
sich die Fugenfluchten des Bestandsbelags möglichst
ohne Versatz fortsetzen.
Die Größe der anzupassenden Rohbauöffnung richtet sich
nach den erforderlichen Einbaumaßen der
Schachtabdeckung.
Vor Fertigung sind die Bestandsöffnung, der Bodenbelag
und die angrenzenden Bauteile örtlich aufzumessen. Auf
dieser Grundlage ist durch den Auftragnehmer bzw.
Hersteller eine Werk- und Montageplanung mit den
maßgebenden Fertigungs-, Einbau- und
Rohbauöffnungsmaßen sowie der Lage im Bestandsraster zu
erstellen und dem Auftraggeber vor Fertigung zur
Freigabe vorzulegen.
Die Schachtabdeckung darf erst nach Freigabe der Werk-
und Montageplanung gefertigt werden.
Örtliches Aufmaß, Maßermittlung, Werk- und
Montageplanung sowie erforderliche Abstimmungen sind
Bestandteil der Leistung und in den Einheitspreis der
Schachtabdeckung einzukalkulieren. Eine gesonderte
Vergütung erfolgt nicht.

*Hinweis*
Besondere Anforderungen Museumsbereich
Der Arbeitsbereich befindet sich innerhalb bzw.
unmittelbar angrenzend an den Museums- und
Ausstellungsbereich.
Vor Beginn stauberzeugender Arbeiten ist der
Arbeitsbereich gegenüber den angrenzenden Museums- und
Ausstellungsflächen wirksam und staubdicht abzutrennen.
Die Abschottung ist während sämtlicher Abbruch-,
Stemm-, Bohr- und sonstiger stauberzeugender Arbeiten
geschlossen und funktionsfähig vorzuhalten.
Die Arbeiten sind so auszuführen, dass kein Baustaub in
die angrenzenden Ausstellungsflächen gelangt.
Erforderliche Schutz-, Abschottungs- und
Reinigungsmaßnahmen innerhalb des abgegrenzten
Arbeitsbereiches sind in die jeweiligen Positionen
einzukalkulieren, soweit sie nicht gesondert
ausgeschrieben sind.
Das Beseitigen der durch die eigenen Arbeiten
verursachten Verunreinigungen sowie die laufende
Reinigung des eigenen Arbeitsbereiches sind
Nebenleistungen und werden nicht gesondert vergütet.
Vor Beginn der Arbeiten sind sämtliche Bestandsmaße
örtlich zu überprüfen.

#### Titel 01.01 Baustelleneinrichtung

**01.01.0010 Einricht. Raeum. Vorh. BE**
Einrichten und Raeumen der Baustelle,
Vorhalten der Baustelleneinrichtung,
fuer sämtliche in der Leistungsbeschreibung
aufgeführten Leistungen.
Eingeschlossen sind die fuer die Durchfuehrung
der vertraglichen Leistungen erforderlichen
Hebegeräte, Baugeräte und Maschinen.
Menge: 1,000 psch

**01.01.0020 Staubschutzwand (temporär)**
Herstellen einer staubdichten Abschottung zwischen
Arbeitsbereich und angrenzenden
Nutzbereichen.Ausführung z. B. mittels Holz-
/Metallständerwerk mit Folienbekleidung, mehrlagig,
luftdicht verklebt.Inkl. aller Anschlüsse an bestehende
Bauteile (Wände, Decken, Böden), Ausführung als
freitragende Konstruktion als horizontale und vertikale
Abschottung, einschließlich Vorhaltung für die Dauer
der eigenen Arbeiten sowie Rückbau und Entsorgung.

Einbauhöhe: bis ca. 5,00 m
Menge: 75,000 m2

**01.01.0030 Staubschutztür / Schleuse**
Herstellen einer Zugangsschleuse im Bereich der
Staubschutzwand, mit Reißverschlusstür oder
vergleichbar.Mehrlagige Ausführung zur Minimierung
Staubaustritt,
einschließlich Vorhaltung für die Dauer der eigenen
Arbeiten sowie Rückbau und Entsorgung.
Menge: 2,000 St

**01.01.0040 Abkleben / Abdichten von Öffnungen**
Staubdichtes Verschließen von Türen, Lüftungsöffnungen,
Durchdringungen, Inkl. Folien, Klebebänder,
einschließlich Vorhaltung für die Dauer der eigenen
Arbeiten sowie Rückbau und Entsorgung.
Menge: 50,000 m2

**01.01.0050 Unterdruckhaltung mit Luftreinigungsgerät**
Liefern, Aufstellen, Betreiben und Zurückbauen eines
Luftreinigungsgerätes mit Unterdruckhaltung im
Arbeitsbereich für die Dauer der eigenen Arbeiten
Ausführung:
-HEPA-Filter (mind. H13), Unterdruck (ca. 2050 Pa)
-Luftwechselrate = 35-fach pro Stunde
-Abluftführung nach außen oder gefiltert in angrenzende
Bereiche

Inkl.:
-erforderlicher Schlauchleitungen
-Stromanschluss
-Wartung, Filterwechsel
-Betrieb über gesamte Bauzeit
Menge: 1,000 psch

#### Titel 01.02 Rückbau- und Umbauarbeiten

**01.02.0010 Betonwerksteinplatten 30/30/3 cm aufnehmen u. seitl. lagern**
Betonwerksteinplatten bestand ca. 30/30/3 cm,
zerstörungsarm zur Wiederverwendung aufnehmen,
reinigen, kennzeichnen und geschützt seitlich im
Baustellenbereich lagern.
Menge: 3,000 m2

**01.02.0020 Bettungs-/Ausgleichsschichten aufnehmen und entsorgen**
Bettungs-/Ausgleichsschichten aufnehmen, im Bereich des
aufgenommenen Betonwerksteinbelags bis Stahlbetondecke,
rückstandsfrei aufnehmen und entsorgen.

Abbruchdicke ca. 4 cm
Menge: 3,000 m2

**01.02.0030 Stahlbetondecke temporär abstützen**
Stahlbetondecke temporär abstützen, im Bereich der
umzubauenden Deckenöffnung gemäß Tragwerksplanung,
einschließlich Aufstellen, Lastverteilung, Vorhalten
und Rückbau.

Abstützhöhe bis ca. 2,00 m
Menge: 1,000 psch

**01.02.0040 Stahlbeton bewehrungserhaltend abbrechen**
Stahlbeton bewehrungserhaltend abbrechen, Randbereich
der vorhandenen Deckenöffnung umlaufend, Deckendicke
ca. 20 cm, Abtragsbreite voraussichtlich bis ca. 50 cm,
erschütterungsarm und abschnittsweise abbrechen;
Bestandsbewehrung unbeschädigt erhalten und vollständig
freilegen; Anschlussflächen für nachfolgende
Betonarbeiten herstellen, anfallendes Abbruchmaterial
wird Eigentum des AN und ist fachgerecht zu entsorgen.
Menge: 0,400 m3

**01.02.0050 Bestandsbewehrung schneiden und umbiegen**
Bestandsbewehrung schneiden und umbiegen, freigelegte
Bewehrungsstäbe nach statischer Vorgabe schneiden
und/oder in erforderliche Lage umbiegen, einschließlich
erforderlicher Geräte; zulässige Biegeradien und
Vorgaben der Tragwerksplanung sind einzuhalten.
Menge: 20,000 St

#### Titel 01.03 Stahlbetonarbeiten

**01.03.0010 Betonstahl B500A liefern und einbauen**
Betonstahl B500A liefern und einbauen, nach Statik
schneiden, biegen und verlegen, einschließlich
Bindedraht, Abstandhalter und Kleinmaterial;
Betondeckung 20 mm.
Menge: 125,000 kg

**01.03.0020 Bewehrungsanschluss an Bestand**
Bewehrungsanschluss an Bestand, Bohrloch herstellen und
reinigen, Betonstahl B500A mit zugelassenem
Verbundankersystem einsetzen; Stabdurchmesser und
Verankerungslänge nach Statik/Zulassung.
Menge: 20,000 St

**01.03.0030 Schalung Deckenöffnung**
Schalung Deckenöffnung, unterseitige und seitliche
Schalung für Ergänzung/Anpassung und Ausparungen der
Stahlbetondecke herstellen, vorhalten und rückbauen;
Öffnungsgeometrie gemäß Statik und Werkplanung.
Menge: 1,000 St

**01.03.0040 Stahlbeton C25/30 ergänzen**
Stahlbeton C25/30 ergänzen, Bestandsdecke im Bereich
der Deckenöffnung gemäß Statik beibetonieren,
einschließlich Liefern, Einbringen, Verdichten,
Oberflächenbearbeitung und Nachbehandlung; Betondeckung
20 mm.
Menge: 1,000 St

#### Titel 01.04 Boden-/Schachtabdeckung

**01.04.0010 Befüllbare Schachtabdeckung ca.1.070 × 753 mm liefern**
Befüllbare Schachtabdeckung, Edelstahl V2A, lichte
Öffnung ca. 1.070 × 753 mm, als Sonderanfertigung,
Außenmaße ca. 1.205 × 905 mm, passend zum bestehenden
Raster des vorhandenen Betonwerksteinbodens (30x30 cm),
mit Öffnungshilfe, Gasdruckfedern, Fallschutz,
Dichtung, Zarge, Deckelwanne, Ankern und Zubehör
liefern.

Einschließlich örtlichem Aufmaß sowie Erstellen und
Abstimmen der erforderlichen Werk- und Montageplanung
für die Sonderanfertigung; sämtliche hierfür
erforderlichen Aufwendungen sind in den Einheitspreis
einzukalkulieren.

Hersteller/Fabrikat: Hagodeck, BVE-GD Sonder

oder gleichwertig

'...................................................'
(vom Bieter auszufüllen)
Menge: 1,000 St

**01.04.0020 Befüllbare Schachtabdeckung ca.1.070 × 753 mm einbauen**
Schachtabdeckung der Vorposition einbauen, höhen-,
flucht- und lagegerecht in vorbereitete Rohbauöffnung
einsetzen und befestigen, auf OK Fertigfußboden und
fluchgerecht im Fugenraster des bestehenden
Betonwerksteinbodens ausrichten; Öffnungshilfe,
Gasdruckfedern und Fallschutz nach Herstellerangaben
montieren/einstellen, Funktionsprüfung durchführen.
Menge: 1,000 St

#### Titel 01.05 Betonwerksteinarbeiten

**01.05.0010 Deckelwanne befüllen und Betonwerkstein 30/30/3 verlegen**
Deckelwanne der Pos. 01.04.0010 nach Herstellerangaben
befüllen; bauseits bereitgestellte
Betonwerksteinplatten ca. 30/30/3 cm zuschneiden, im
vorhandenen Fugenraster verlegen und verfugen, incl.
erforderlicher Grundierung.
Menge: 1,000 St

**01.05.0020 Betonwerksteinbelag wiederverlegen und anarbeiten**
Betonwerksteinbelag wiederverlegen und anarbeiten,
aufgenommene bzw. bauseits bereitgestellte Platten ca.
30/30/3 cm einschließlich Bettung, Zuschnitten und
Passstücken wiederverlegen, höhengleich an
Edelstahlrahmen der Bodenluke anarbeiten und verfugen,
einschl. Grundierng des Untergundes aus Stahlbeton.
Menge: 1,000 St

#### Titel 01.06 Stundenlohnarbeiten

*Hinweis*
Arbeiten auf Tagelohn bedürfen der besonderen
Anordnung des AG, andernfalls erfolgt keine Vergütung!!

Die Tagelohnzettel sind der Bauleitung täglich
vorzulegen, spätestens am nächsten Tag,
andernfalls erfolgt ebenfalls keine Vergütung!
Nicht unterschriebene Tagelohnzettel werden
nicht anerkannt.
Mit der Angebotsabgabe erklärt der AN, dass
die Verrechnungssätze für Stundenlohnarbeiten
unter Beachtung der preisrechtlichen Vorschriften
ermittelt wurden und unabhängig von der Anzahl
der abgerechneten Stunden gelten.
Die Stundenlohnsätze sind Brutto-Verrechnungssätze
einschl. aller Solzialleistungen und der Unternehmerzuschläge.
Nicht vergütet werden Fahrgeld, Auslösungen, Überstunden, Feiertags-u. Nachtzuschläge.

**01.06.0010 Facharbeiterstunden auf Nachweis**
*** Bedarfsposition mit GB
Facharbeiterstunden auf Nachweis
nach besonderer Anordnung der Bauleitung
Menge: 10,000 h

USt %: 19,00
